# Aislamiento termoacústico reflexivo de suelos flotantes

- Propiedad del archivo: CYPE INGENIEROS, S.A.
- Formato: FIEBDC-3/2002
- Divisa: EUR
- Costes indirectos: 3.00 %
- IVA: 21.00 %

## N Aislamientos e impermeabilizaciones

### NR Aislamientos térmicos reflexivos

#### NRL Suelos flotantes

**NRL100** m² Aislamiento termoacústico reflexivo de suelos flotantes.
Aislamiento termoacústico reflexivo de suelos flotantes, formado por complejo multicapa TR/R "TRIPOMANT", de 2,7 mm de espesor, con una emisividad de 0,06 en ambas caras, una resistencia térmica intrínseca (sin cámara de aire) de 0,08 m²K/W y una conductividad térmica de 0,0017 W/(mK), simplemente apoyado. Incluso cinta autoadhesiva Tripofix "TRIPOMANT" para sellado de juntas.
Incluye: Limpieza y preparación de la superficie soporte. Replanteo y corte del aislamiento. Colocación del aislamiento. Sellado de juntas.
Criterio de medición de proyecto: Superficie medida según documentación gráfica de Proyecto.
Criterio de medición de obra: Se medirá la superficie realmente ejecutada según especificaciones de Proyecto.

| Código | Ud | Descripción | Rendimiento | Precio | Importe |
|---|---|---|---|---|---|
| mt16art010Eea | m² | Complejo multicapa TR/R "TRIPOMANT", compuesto de dos láminas de aluminio y núcleo formado por dos láminas de espuma de polietileno y una lámina de polipropileno metalizado, de 2,7 mm de espesor, con una emisividad de 0,06 en ambas caras, una resistencia térmica intrínseca (sin cámara de aire) de 0,08 m²K/W y una conductividad térmica de 0,0017 W/(mK), Euroclase E-s3,d0 de reacción al fuego según UNE-EN 13501-1, para reducción del ruido de impactos 22 dBA, suministrado en rollos de 1,20x10 m. (material) | 1.100 | 8.05 | 8.86 |
| mt16art100h | m | Cinta autoadhesiva Tripofix "TRIPOMANT", de aluminio, con adhesivo acrílico, de 0,03 mm de espesor y 50 mm de anchura, para sellado de juntas. (material) | 0.450 | 0.18 | 0.08 |
| mo054 | h | Oficial 1ª montador de aislamientos. (mano de obra) | 0.100 | 22.74 | 2.27 |
| mo101 | h | Ayudante montador de aislamientos. (mano de obra) | 0.050 | 21.02 | 1.05 |
| % | % | Costes directos complementarios | 2 % | 12.26 | 0.25 |
|  |  | Costes directos |  |  | 12.51 |
